# Mittenwalde Grundschule
Angebotsaufforderung (GAEB DA XML 3.3, DA83)
Projekt: 202325
Währung: EUR
Erstellt mit: GXML Toolbox V3.3 R20220330, ORCA AVA 27 27.00.00, 18.02.2026

## 00 Vorbemerkungen
Die Vorbemerkungen ergänzen die Positionen des Leistungsverzeichnisses und werden Vertragsbestandteil. Sich daraus ergebende Mehraufwendungen sind in den Einheitspreisen einzukalkulieren und werden nicht gesondert vergütet.

Der sachliche Geltungsbereich ergibt sich aus ATV/DIN 18320-Landschaftsbauarbeiten.

Ergänzend sind u.a. folgende ATV zu berücksichtigen:
DIN 18300 - Erdarbeiten
DIN 18306 - Entwässerungskanalarbeiten
DIN 18308 - Dränarbeiten
DIN 18331 - Betonarbeiten
DIN 18332 - Naturwerksteinarbeiten
DIN 18333 - Betonwerksteinarbeiten
DIN 18335 - Stahlbauarbeiten
DIN 18336 - Abdichtungsarbeiten

Die technische Ausführung ergibt sich aus den genannten wie aus den im Folgenden aufgeführten Regelwerken.

Zu beachtende Technische Regeln:

aktuelle Fassung der VOB
Forschungsgesellschaft Landschaftsentwicklung Landschaftsbau e.V.:
FLL 008 - Empfehlungen für Baumpflanzungen, Teil 1: Planung,
Pflanzarbeiten, Pflege, 2005
FLL 009 - Empfehlungen für Baumpflanzungen, Teil 2:
Standortvorbereitungen für Neupflanzungen, 2004
FLL 020 - Gütebestimmungen für Baumschulpflanzen, 2004
FLL 340 - Empfehlungen Wasserrückhaltung und Versickerung
FLL ZTV - Wegebau

Soweit in der Leistungsbeschreibung auf Technische Spezifikationen, z. B. nationale Normen, mit denen Europäische Normen umgesetzt werden, europäische technische Zulassungen, gemeinsame technische Spezifikationen, internationale Normen, Bezug genommen wird, werden auch ohne den ausdrücklichen Zusatz: "oder gleichwertig", immer gleichwertige Technische Spezifikationen in Bezug genommen.

## 01 Allgemeines
Der Auftragnehmer hat die einschlägigen Bestimmungen des Nachbarschaftsrechts und der Lärmschutzverordnung zu beachten.

Die Absteckung auf Basis der übergebenen Planung liegt in Verantwortung des Auftragnehmers.

Der Auftragnehmer hat die Baustelle einzurichten und zu räumen sowie alle Maschinen und Personal für sämtliche in der Leistungsbeschreibung aufgeführten Leistungen vorzuhalten. Die Leistungsbereiche sind abzusichern, ein Baustelleneinrichtungsplan ist vor Beginn der Arbeiten zur Genehmigung beim Auftraggeber einzureichen.
Öffentliche Bereiche sind regelmäßig, insbesondere nach Erdtransporten ,zu säubern. Materiallagerungen dürfen nur im abgesicherten Baubereich durchgeführt werden.

## 02 Projektbeschreibung und Leistungsumfang
Allgemeine Projektbeschreibung

Das Projektgebiet befindet sich in der Schulstraße 1, 15749 Mittenwalde.
Die Grundschule in Mittenwalde wird durch einen Erweiterungsbau ergänzt.
Im Zuge dessen soll der an den Neubau angrenzende Außenraum umstrukturiert werden.
Der Eingriff in den Außenbereich der Grundschule findet im Wesentlichen in vier Bereichen statt. Nördlich
des Erweiterungsbaus ist die funktionale Erschließung des Gebäudes sowie des Geländes verortet.
Die bestehenden Pkw-Stellplätze parallel zur Grundstücksgrenze im Norden des Schulgeländes, zugänglich
über die Zufahrt seitens der Schulstraße, werden um sechs Stellplätze erweitert. Die befestigten Flächen
der Zuwegungen bestehen aus Betonsteinpflaster. In Teilen ist Schotterrasen für die Feuerwehrzufahrt über die Schulstraße vorgesehen. Auf der nördlichen Seite des bestehenden Schulgebäudes hin zum geplanten Vorplatz des Erweiterungsbaus werden die bestehenden Fahrradstellplätze um 22 weitere Stellplätze ergänzt. Die an das Schulgebäude angrenzende Rasenfläche wird beibehalten. In der bestehenden Grünfläche zwischen der Zufahrt und dem Bestandsweg ist eine Ausmuldung für das anfallende Regenwasser der Freiflächen außerhalb des Wurzelbereichs der drei Bestandsbäume geplant. Des Weiteren sind zwei kleinere Mulden im nördlichen Rasenbereich geplant. Die Vorplatzsituation des Erweiterungsbaus wird mit einer an das Gebäude angrenzenden Rasenfläche erweitert, die sich von der östlichen Fassade bis zur nördlichen Fassade zieht. Eine weitere Rasenfläche grenzt an der westliche Fassade des Neubaus an. Im Süden des Erweiterungsbaus wird die bestehende Pflasterfläche des Schulhofs erweitert.

Mit der rahmengebenden Rasenfläche parallel zum Graben im Süden wird die bestehende,
geschwungene Grünfläche, die den vorhandenen Schulhof eingrenzt, in ihrer Formsprache mit
aufgenommen, um somit einen stimmigen Übergang zu bestehenden und neuen Strukturen zu schaffen.

Das Bearbeitungsgebiet der Freianlagen hat eine Größe von ca. 2.392 m².

Adresse:
Schulstraße 1
15749 Mittenwalde

Leistungsumfang

Auf Basis der Planung sind folgende Leistungen durch den Auftragnehmer durchzuführen.

- Herrichten der Geländeoberfläche: Bodenauftrag, Bodenmodellage
  (insb. in Randbereichen Anpassungen an angrenzende Grundstücke)

- Herstellung von befestigten Flächen: Zufahrten, Hofanlage
  und Parkplatzanlagen und einem Traufsteifen aus Betonplatten

- Neuanlage von Rasenflächen,
- Herstellen von Schotterrasenflächen
- Herstellen von Mulden
- Herstellen von Zuleitung zu Bestandsregenwasserleitungen
- Lieferung und Einbau Leuchten
- Herstellen von Abtrittsrosten

Planunterlagen:
Lagepläne:
Technischer Lageplan  M 1:100
Leitungsplan  M 1:100

Regelaufbauten:
Befestigte Flächen /
Unbefestigte Flächen  M 1:25
Übergänge  /  M 1:25
 Abtrittsrost / Fassade

Details:
Tor- und Zaunanlage  M 1: 25

Ausführung
Der Bieter hat Gelegenheit, sich vor Abgabe des Angebotes über die örtlichen Gegebenheiten zu
informieren.
Nachforderungen sind insoweit ausgeschlossen, es sei denn, der Bieter konnte die Gegebenheiten im
Rahmen einer sorgfältigen Inaugenscheinnahme nicht erkennen/nicht einsehen.

Bei Unklarheiten zum Leistungsverzeichnis sind entsprechende Anfragen nur über die Vergabeplattform einzureichen.
Die Einhaltung der Bestimmungen über Verwendung normgerechter Baustoffe, Bauelemente etc.
obliegt dem Auftragnehmer.
Der Einsatz einer Bauüberwachung oder eigene Sachkunde des Auftraggebers entlasten den
Auftragnehmer nicht im Rahmen seiner Pflicht zur eigenverantwortlichen Vertragsdurchführung.
Die Unfallverhütungsvorschriften und Merkblätter der Bauberufsgenossenschaft sind einzuhalten.

Bodengutachten:
Es liegt ein Bodengutachten vor, das beim Auftraggeber eingesehen werden kann.

Leitungspläne:
Es liegen Leitungspläne vor, die beim Auftraggeber eingesehen werden können.

Technische Vorbemerkungen / Gesetzesgrundlage
Für die Ausführung, die technische Bearbeitung und die Abrechnung gelten u. a. die VOB in der neuesten Fassung, die anerkannten Regeln der Technik, die einschlägigen DIN - Normen, die behördlichen Auflagen, die einschlägigen Unfallschutzbestimmungen der Berufsgenossenschaft, Vorschriften der Arbeitsstättenrichtlinien, Vorschriften der örtlichen Bauaufsichtsbehörde und Berufsfeuerwehren sowie die Verarbeitungsvorschriften der Hersteller nach dem neuesten Stand der Technik. Es gelten insbesondere die ATVen DIN 18299, 18300 und 18320 sowie die in den einzelnen Leistungspositionen genannten technischen Spezifikationen.
Die Baumpflege ist gemäß ZTV Baumpflege durchzuführen.

Allgemeine Vorbemerkungen

Baustelleneinrichtung
Der Auftragnehmer (AN) hat sich vor Beginn der Arbeiten über die baulichen Gegebenheiten zu informieren.
Die Lage der Baustelleneinrichtung ist vor Beginn der Arbeiten mit dem AG abzustimmen.
Baumedien werden nicht zur Verfügung gestellt und sind in den Einheitspreisen einzukalkulieren. Dies trifft ebenfalls für Sanitäreinrichtungen zu.
Die Absteckung auf Basis der übergebenen Ausführungsplanung liegt in Verantwortung des Auftragnehmers.
Das Befahren der Baustelle hat in Abstimmung mit dem AG zu erfolgen, ggf. erschwerte Zufahrten sind einzukalkulieren. Verunreinigungen der öffentlichen Wege und Straßen gehen zu Lasten des AN und sind zu beseitigen. Leitungspläne liegen vor.

Baustrom und Bauwasser
Der AN kann den vorhandenen Bauwasseranschluss und Baustrom nutzen. Die Kosten dafür werden auf ihn umgelegt. Die Bauumlage beträgt 3 %.

Lagerflächen
Die Bereitstellung von Flächen zur Lagerung von Materialien und Aufstellung von Containern o. ä. erfolgt in Abstimmung mit dem AG im Rahmen der zur Verfügung stehenden BE-Fläche unter Berücksichtigung der Gewährleistung der Transportwege und Baufreiheit der Bauausführung.
Das Lagern von Bau- und Erdstoffen ist ausschließlich nur auf den zugewiesenen Baustellenflächen gestattet.

Ausführungsfristen
Auf Basis der Ausführungsplanung sind die Leistungen durch den Auftragnehmer durchzuführen.
Die terminliche Abfolge wird über einen Bauzeitenplan des AG geregelt, welcher bei Beauftragung an den AN übergeben wird und auf dessen Basis durch den AN vor Arbeitsbeginn Feinablaufpläne zu erstellen und einzureichen sind.
Ausführungsfristen gemäß § 5 VOB/B.

Entsorgung von Abbruchmaterialien und Schnittgut/Unrat
Für die artenspezifische Trennung und fachgerechte Entsorgung von Abbruchgut entsprechend den aktuell gültigen behördlichen Vorschriften ist der AN verantwortlich.
Das Holzmaterial sowie Schnittgut und Unrat sind grundsätzlich abzufahren.
Entsprechende Entsorgungsnachweise sind vom AN zeitnah vorzulegen.
Grundlage für die Abrechnung sind das Aufmaß sowie der Wiege- und Übernahmeschein.

Wiegescheine und Übernahmescheine sind unaufgefordert innerhalb von 5 Werktagen nach Abfuhr
der Bauüberwachung zum Gegenzeichnen vorzulegen. Die Entsorgungsleistungen gemäß Titel 596 sind anhand der oben beschriebenen eindeutigen Zuordnung nachzuweisen und abzurechnen.
Die lückenlose Nachweisdokumentation ist Bedingung für die preisliche Abgeltung der Entsorgungsleistungen. Nicht nachgewiesene Entsorgungen werden nicht vergütet.

Nachweise
Lieferscheine, Entsorgungsnachweise u.a.m. sind der Bauüberwachung unverzüglich zur Anerkennung vorzulegen.

Vegetationsschutz
Die Arbeiten sind unter Schonung der zu erhaltenen Anlage, Baulichkeiten und Vegetation durchzuführen. Im unmittelbaren Baumbereich ist Handarbeit notwendig (der AG ist zu informieren), Baumaterialien sind nicht im Wurzelbereich zu lagern. Es gilt die DIN 18 920.
Alle durch den Bau entstandenen Schäden an den Anlagen und an der vorhandenen Vegetation sind vom Auftragnehmer kostenlos zu beseitigen.
Die Vorhaltedauer für Baumschutz gilt während der gesamten Maßnahme.

Immissionsschutz
Die gesetzlichen Vorschriften zum Immissionsschutz (Lärm, Staub etc.) gemäß Bundesimmissionsschutzverordnung (BlmSchV) und Landesimmissionsschutzgesetz (LlmSchG Bln) sind einzuhalten. Alle erforderlichen Schutzvorkehrungen sind in die EP einzurechnen und werden nicht gesondert vergütet.

Reinigung der Arbeitsbereiche
Die Arbeitsbereiche sind arbeitstäglich zu reinigen.

Ausführungsanweisung
Allen Anweisungen und Hinweisen des AG bzw. dessen Bevollmächtigten, auch bei der Ausführung der Lieferungen und Leistungen des Auftragnehmers, ist sofort Folge zu leisten. Bei Nichteinhaltung und Verstößen gegen die Baustellenordnung durch Betriebsangehörige des Auftragnehmers (AN) sind die betreffenden Personen unverzüglich von der Baustelle zu entfernen. Die Objektüberwachung ist bevollmächtigt, den Auftraggeber bei den Belangen der örtlichen Baudurchführung zu vertreten. Zu Änderungen und Ergänzungen des Vertrages ist sie nicht bevollmächtigt. Grundsätzlich ist sämtlicher rechtsrelevanter Schriftverkehr an die Objektüberwachung und in digitaler Kopie (Email) an die Projektleitung des AG zu übermitteln. Die Objektüberwachung ist seitens des AG bevollmächtigt
- zur Entgegennahme von Behinderungsanzeigen;
- zur Entgegennahme von Vorbehaltserklärungen gegen die Schlusszahlung.

Bauleitung / Aufsichtspersonal
Der Auftragnehmer verpflichtet sich, die Baustelle während der gesamten Bauzeit mit einem der deutschen Sprache mächtigen Bauleiter besetzt zu halten, der verantwortlich die Einhaltung aller Sicherheitsmaßnahmen gemäß BauOBln, BaustellVO, Unfallverhütungsvorschriften, Arbeitsstättenrichtlinien, Auflagen der Berufsgenossenschaften überwacht und entsprechende Maßnahmen ergreift. Darüber hinaus ist der SiGe-Plan zu beachten und den Weisungen des SiGe-Koordinators Folge zu leisten.
Die Verantwortung erstreckt sich auf die Baustelle und die angrenzenden Flächen, für die Verkehrssicherungspflicht besteht. Vom Auftragnehmer ist der firmeneigene verantwortliche Sicherheitsbeauftragte zu benennen.
Nach Auftragserteilung hat der Auftragnehmer schriftlich einen Firmenbauleiter (bevollmächtigter Vertreter) zu benennen und jeden Personalwechsel in dieser Funktion schriftlich anzuzeigen. Der Firmenbauleiter ist Ansprechpartner der Bauleitung und verantwortlich für die Einhaltung der Unfallverhütungsvorschriften im Fachbereich des Auftragnehmers.
Der AN stellt die gesetzlich vorgeschriebenen Ersthelfer und benennt diese schriftlich dem AG. Die Ersthelfer der AN müssen einheitlich und klar in Ihrer Funktion erkennbar sein. Aussagen des Firmenbauleiters sind für den Auftragnehmer bindend. Er kann sich nicht auf "Handeln ohne Auftrag" berufen. Der Firmenbauleiter muss täglich auf der Baustelle anwesend sein und hat an den regelmäßigen Baustellenbesprechungen teilzunehmen.
Alle Äußerungen des AN müssen in deutscher Sprache verfasst sein. Der AN verpflichtet sich ferner dafür zu sorgen, dass ständig weisungsbefugtes Personal anwesend ist, welches eine fachliche Verständigung in deutscher Sprache ermöglicht. Kommt der AN dieser Verpflichtung nicht nach, so ist der AG berechtigt, auf Kosten des AN einen Dolmetscher hinzuzuziehen.
Der Auftragnehmer ist gehalten, bestens geschultes, und in Ausführung der beschriebenen Leistungen erfahrenes Personal unter verantwortlicher Aufsicht abzustellen. Der AG ist berechtigt, die Qualifikation und Fertigkeit der eingesetzten Arbeitskräfte zu beurteilen und falls erforderlich den Austausch unqualifizierter oder unerfahrener Arbeitskräfte zu verlangen. Einem solchen Verlangen ist unverzüglich nachzukommen, dem AG entstehen dadurch keine zusätzlichen Kosten.

Zwischenabnahme
Nicht mehr sichtbare Teile (z.B. Baugrund, Tragschichten, Leitungen) sind der Bauüberwachung gemäß Punkt der Zusätzlichen Vertragsbedingungen rechtzeitig zur Zwischenabnahme anzuzeigen. Weiterführende Leistungen ohne erfolgte Zwischenabnahme werden nicht anerkannt bzw. müssen vom AN prüfbar nachgewiesen werden.

Bautagesberichte
Es sind Bautagesberichte zu führen und wöchentlich der Bauüberwachung auszuhändigen.
Der Auftragnehmer hat dem Auftraggeber in geeigneter Form über den Personal- und Geräteeinsatz, Materiallieferungen, die Arbeitsleistungen, den Arbeitsfortschritt und über besondere Vorkommnisse aktuell zu berichten. Hierzu zählen auch Begehungen mit der Berufsgenossenschaft und dem Gewerbeaufsichtsamt. Dem Auftraggeber sind alle Unfälle, Erste Hilfe - Fälle und Schadensfälle unverzüglich mitzuteilen.
In den Berichten sind u.a. aufzunehmen:
Name der Firma und Baustelle, Datum, Temperatur um 7.00 Uhr, Datum, Witterungsverhältnisse, Anzahl der Arbeitnehmer nach Lohngruppen, Maschineneinsatz, ausgeführte Leistung mit Ortsangabe, besondere Maßnahmen und Vorkommnisse, Anweisungen der Objektüberwachung und des SiGe-Koordinators, Unterschrift des Bauleiters des AN.

Technische Betriebsmittel, Maschinen u. Geräte
Alle durch den AN eingesetzten elektrischen Betriebsmittel (Maschinen, Kabel, Verteiler, Leuchten etc.) müssen gemäß den Vorschriften in V248 für den Baustelleneinsatz in gemäß Vorschrift genannten Zeiträumen durch eine Fachkraft geprüft sein.
Sämtliche zur Bauausführung erforderlichen Geräte sind in den Einheitspreisen einzukalkulieren.

Firmenangehörige
Der Auftragnehmer einschließlich seiner Nachunternehmer hat sicherzustellen, dass die jeweils auf der Baustelle eingesetzten Arbeitnehmer sich jederzeit als Firmenangehörige ausweisen können. Der Auftraggeber behält sich vor, durch seine bevollmächtigen Vertreter Stichproben zur Einhaltung dieser Maßnahme auf der Baustelle durchzuführen. Der Auftraggeber behält sich vor, bei Bedarf eigene Baustellenausweise auszugeben und den Zugang zur Baustelle nur gegen deren Vorlage zu gestatten.

Arbeitsschutz
Der Auftragnehmer ist verpflichtet, den Auftrag so auszuführen, dass das Gesetz über technische Arbeitsmittel, die maßgeblichen Unfallverhütungsvorschriften, andere Arbeitsschutzvorschriften sowie im Übrigen die "allgemeinen anerkannten sicherheitstechnischen und arbeitsmedizinischen Regeln" beachtet werden. Diese Verpflichtung ist ein Teil des Vertrages.

Nachträge
Nachtragsangebote müssen vor Ausführung schriftlich beauftragt sein.

## 03 Bauablauf
Die Leistungen sind gemäß Gesamtterminplan fertigzustellen.

## 04 Boden- und Abfallmanagament
Boden- und Abfallmanagament

Grundsätzlich ist in die Einheitspreise einzukalkulieren:

(1) Ver- und Entsorgungsleitungen, die nicht abgebrochen, sondern erhalten werden müssen, sind zu sichern und vor Beschädigungen zu schützen. Grundsätzlich wird darauf hingewiesen, daß der AN sich über die genaue Lage und Tiefe aller Versorgungsleitungen und Anlagen vor Beginn der Bauarbeiten zu informieren hat. Abbrucharbeiten im Bereich von Versorgungsleitungen sind im Einvernehmen und in Abstimmung mit den Versorgungsträgern mit angemessener Sorgfalt und Vorsicht durchzuführen. Für alle Schäden und Nachteile, sofern sie vom AN verursacht werden, haftet der AN. Der AN muss im Schadensfall die zuständigen Versorgungsträger sofort verständigen und den Schaden auf Kosten des AN beheben lassen.

(2) Vorhandene Grenzsteine sind vom AN durch rot gekennzeichnete Holzpfähle zu markieren und während der gesamten Bauzeit vor Beschädigungen zu schützen. Infolge der Bauarbeiten beschädigte oder in ihrer Lage veränderte bzw. ausgerissene Grenzpunkte sind vom AN zu seinen Lasten durch einen öffentlich bestellten Vermessungsingenieur wieder ordnungsgemäß herstellen zu lassen.

(3) Kleinräumige Verteilung der unterschiedlichen Homogenbereiche und Bodenarten für die Leistungen profilgerechter Aushub von Bodenarten wie Oberboden, Sand, Schluff, Lehm, Torf, Boden-Bauschutt-Gemische/Auffüllungen etc muss mit eingerechnet werden.

(4) Ladung, Zwischentransport  von Materialien, Abfällen, Bodenaushub- u. Baurestmassen zu den Haufwerksflächen sowie zur Containerbefüllung muss mit eingerechnet werden.

(5) Sortieren von Bodenaushub, Abfall bzw. Baurestmassen gem. voraussichtlichem Abfallschlüssel (z.B. Boden und Steine, Gemische, Betonabbruch, Bauschutt etc.) und sortierte Zwischenlagerung auf Bodenmieten und Haufwerken bis max. 500m³, erneute Ladung zur Wiederverwendung im Baugebiet, Verwertung und Entsorgung. Hierfür sind Haufwerkspläne anhand der Lagepläne zu erstellen und für jedes Haufwerk mit Nummerierung mind. wöchentlich fortzuschreiben.

(6) Soweit in den Aushub- und Abbruchpositionen der einzelnen Titel nicht ausdrücklich im Positionstext beschrieben, werden die Kosten für Abtransport sowie Verwertungs- und Entsorgungskosten gesondert in einer entsprechenden Position im Titel Materialentsorgung vergütet.

(7) Spezifische Gewichte/ Rohdichte einschl. Lockerung/ Kompression:
-  Oberboden nicht bindig: 1,3 t/m³
-  Oberboden bindig: 1,7 t/m³
-  Torfboden: 1,1 to/m³
- Boden bis 10 % Fremdanteil im Mittel: 1,8 to/m³
-  Boden mit Fremdanteilen > 10% bis 50%:  1,65 to /m³
- Gemische über 50% Bauschutt aus Steinen, Beton, und Ziegel:  1,3 to/m³
-  Schotter aus Beton-Recycling (FSS, STS BRC): 1,8 to/m³
-  Schotter aus Naturstein (FSS, STS Ntst.):  2,0 to/m³
-  Beton: 2,3 t/m³; Stahlbeton: 2,5 t/m³
-  Asphalt:  2,4 t/m³

## 05 Hinweise
Material Holz:
Einsatz von Holz aus nachhaltige Waldwirtschaft.
Nachweis gemäß den Kriterien von FSC,
einem gleichwertigen Zertifikat oder einem Einzelnachweis.
Bei Herstellung eines Holzproduktes durch einen zertifizierten Hersteller,
ist für den Aufbau kein FSC/ PEFC Zertifikat erforderlich.
Bei eigener Herstellung und Einbau muss der AN zertifiziert sein.

Fundamente:
Herstellung aller Fundament nach statischer Erfordernissen und DIN EN 206, inkl. der Herstellen eines tragfähigen, frostfreien Schotterunterbaus. Seitliche Schotter-Auffüllung nach Herstellung Fundament einbauen und verdichten.
Überschüssiges Material abfahren.

Muster vorlegen vor Ausführung:
Für die Teilleistung wie Betonpflaster (Farbgebung) sind Muster
dem AG vor Ausführung zur Genehmigung vorzulegen.

## 02 Garten- und Landschaftsbau

### Titel 510 Erdbau

**510.1 Oberboden 5 cm abtragen laden und entsorgen**
STLB-Bau 2025-04 003
Oberboden, profilgerecht abtragen und direkt auf LKW des AN laden, transportieren, entsorgen, Vergütung der Entsorgung übernimmt AN, Abfall ist nicht gefährlich, nicht schadstoffbelastet, Abfallschlüssel nach AVV (Abfallverzeichnis-Verordnung) 200202 Boden und Steine, zum Lager oder zur Anlage nach Wahl des AN, Bodengruppe 3b DIN 18915 (schwach bindig, kiesig), eine Bodengruppe, Bodengruppe 1 GU DIN 18196 (Kies-Schluff-Gemisch), Abtragshöhe bis 10 cm, Mengenermittlung nach Aufmaß an der Entnahmestelle.
Menge: 36,000 m3

**510.2 Boden lösen lagern Abtrag, T: bis 0,50m**
STLB-Bau 2025-04 002
Boden ab Geländeoberfläche,
profilgerecht lösen und seitlich lagern, Abfall ist nicht gefährlich, Werte gemäß Ersatzbaustoffverordnung 2023 sind eingehalten, Charakterisierung Bodenmaterial Klasse BM-0 Lehm, Schluff nach EBV 2023, Anlage 1, Tabelle 3, Abtragtiefe bis 0,5 m,
Homogenbereich 3, mit 4 Bodengruppen, Bodengruppe 1 OH DIN 18196 (grob- bis gemischtkörniger Boden mit Beimengungen humoser Art), Bodengruppe 2 SE DIN 18196 (enggestufter Sand), Bodengruppe 3 SU DIN 18196 (Sand-Schluff-Gemisch), Bodengruppe 4 SU* DIN 18196 (Sand-Schluff-Gemisch), Tiefe oberer Horizont des Homogenbereiches von 1 m, Tiefe unterer Horizont des Homogenbereiches bis 2 m,
Baumaßnahme der Geotechnischen Kategorie 1 DIN 4020, Mengenermittlung nach Aufmaß an Abtragprofilen.
Menge: 296,000 m3

**510.3 Füllboden liefern einbauen, H: bis 0,25m**
STLB-Bau 2025-04 002
Boden, liefern, profilgerecht einbauen, mit einer Bodengruppe, Bodengruppe 1 SE DIN 18196 (enggestufter Sand), verdichten, Mengenermittlung nach Auftragprofilen.
Menge: 20,500 m3

**510.4 Oberboden, Rasenflächen H: 10 cm**
Oberboden der Bodengruppe 4 nach DIN 18915 (schwach bindig)  steinfrei und frei von Wurzelunkräutern liefern liefern, zwischenlagern und auf den zukünftigen Rasenflächen einbauen; mit Untergrund verzahnen. Angedeckte Flächen nicht mehr befahren. Sofern aufbereiteter Boden verwendet wird, muss er den Anforderungen gem. DIN 18915 entsprechen.

Auftragsdicke:

10 cm Rasenflächen

Das Prüfzertifikat für die Einhaltung der bodenschutzrechtlichen
Eignung ist unaufgefordert rechtzeitig vor Einbau der Lieferung
bei der Bauüberwachung vorzulegen.
Wiegescheine sind innerhalb von 5 Werktagen nach
Lieferung der Bauüberwachung zum Gegenzeichnen
vorzulegen. Nachträglich eingereichte Wiegescheine werden
nicht anerkannt. Abrechnung nach anerkannten Lieferscheinen
Menge: 86,150 m3

**510.5 Oberbodengemisch liefern und einbauen, Mulde, D= 30 cm**
Oberbodengemisch liefern und einbauen, Mulde, D= 30 cm

Steigungsverhältnis Böschung: 1:2/1:3

Oberbodengemisch aus Oberboden gemäß DIN 18915 und gemäß § 12 BBodSchVO zur Herstellung einer durchwurzelbaren Bodenschicht und 1/3  Kies/Sand 0/8 liefern,
zwischenlagern und auf den zukünftigen Rasenflächen der Mulde in einer Schichtstärke von 30 cm und profilgerecht
einbauen; mit Untergrund verzahnen. Angedeckte Flächen nicht mehr befahren.
Weitere pflanzenbauliche Spezifikation Oberboden: schwach saure bis neutrale Reaktion (pH 6.0 -7.0); geringer Salzgehalt < 1,5 g/l Boden bzw. < 150 mg/ 100 g Boden; Gehalt an organischer Substanz 1,0-2,0 Vol.-%. Die Nachweise sind vor dem Einbau zu erbringen.

Boden mit geeignetem Gerät für Rasenansaat auf der Vegetationsfläche unter Berücksichtigung des Setzungsfaktors einbauen.
Menge: 41,000 m3

### Titel 520 Gründung Unterbau

**520.1 Grobplanum herstellen**
Zu bearbeitende Gesamtfläche den Höhen entsprechend +/- 10cm grob planieren.
Menge: 2356,000 m2

### Titel 531 Wege

*Hinweis: Hinweis befestigte Flächen*
Hinweis zu befestigte Flächen:
Eigenüberwachungsprüfungen gem. ZTVE-StB 17, entsprechend dem Bauablauf. Bei den Bodenverdichtungsarbeiten ist vom Auftragnehmer der Nachweis der ausreichenden Verdichtung durch entsprechende Prüfverfahren zu erbringen. Erst wenn der Nachweis der geforderten Verdichtung erbracht ist, darf mit nachfolgenden Arbeiten begonnen werden.

Baustoffgemische für Bettung und Fuge sind abzustimmen auf die Anforderungen der zu erwartenden Nutzungsbelastung und die Fugenbreite des jeweiligen Pflastersystems, unter Berücksichtigung ergänzender Empfehlungen seitens des Herstellers des Pflastersystems.
Die Sieblinien der verwendeten Baustoffgemische müssen zueinander filterstabil sein!
gem.der aktuellen  ZTV Wegebau, TL Gestein-StB 04 + TL Pflaster-StB 06 + ZTV Pflaster-StB 20
Anforderungen entsprechend:
∙ ZTV Wegebau, Nutzungskategorie N1/N2/N3
∙ Richtlinie für die Planung, Ausführung und Unterhaltung von begrünbaren Flächenbefestigungen.

**531.1 Planum Abweichung +/-2cm EV2 45MPa**
STLB-Bau 2022-04 002
Planum herstellen, zulässige Abweichung von der Sollhöhe +/- 2 cm, Verformungsmodul mind. EV2 45 MPa.
Menge: 1433,000 m2

**531.2 FSS Naturstein 0/45, bis 30 cm, EV2 80 MPa**
Frostschutzschicht, Verdichtungsgrad mind. DPr 1, aus Baustoffgemisch für Frostschutzschicht, natürliche Gesteinskörnung TL Gestein, EV2 80 MPa, Körnung 0/45, Schichtdicke 23 cm, Infiltrationsbeiwert ki größer gleich 1 x 10 hoch minus 5 m/s.
Menge: 90,000 m3

**531.3 FSS Naturstein 0/45, bis 28 cm, EV2 100MPa**
STLB-Bau 2025-04 080
Frostschutzschicht, Verdichtungsgrad mind. DPr 1, Verformungsmodul auf der Oberfläche mind. EV2 100 MPa, aus Baustoffgemisch für Frostschutzschicht, natürliche Gesteinskörnung TL Gestein, Körnung 0/45, Schichtdicke 28 cm, Infiltrationsbeiwert ki größer gleich 1 x 10 hoch minus 5 m/s.
Menge: 277,000 m3

**531.4 STS Naturstein 0/32, 15 cm, EV2 120 MPa**
STLB-Bau 2025-04 080
Schottertragschicht, Verdichtungsgrad mind. DPr 1, Verformungsmodul auf der Oberfläche mind. EV2 120 MPa, aus Baustoffgemisch für Schottertragschicht, natürliche Gesteinskörnung TL Gestein, Körnung 0/32, Schichtdicke über 12 bis 15 cm, wasserdurchlässig, kf größer gleich 5 x 10 hoch minus 5 m/s, Einbau in Teilflächen.
Menge: 159,500 m3

**531.5 STS Naturstein 0/32, 23 cm, EV2 80 MPa**
STLB-Bau 2025-04 080
Schottertragschicht, Verdichtungsgrad mind. DPr 1, Verformungsmodul auf der Oberfläche mind. EV2 80 MPa, aus Baustoffgemisch für Schottertragschicht, natürliche Gesteinskörnung TL Gestein, Körnung 0/32, Schichtdicke über 20 bis 25 cm, wasserdurchlässig, kf größer gleich 5 x 10 hoch minus 5 m/s, Einbau in Teilflächen.
Menge: 5,000 m3

**531.6 STS Naturstein 0/32,20 cm, EV2 80 MPa**
STLB-Bau 2025-04 080
Schottertragschicht, Verdichtungsgrad mind. DPr 1, Verformungsmodul auf der Oberfläche mind. EV2 80 MPa, aus Baustoffgemisch für Schottertragschicht, natürliche Gesteinskörnung TL Gestein, Körnung 0/32, Schichtdicke über 20 bis 25 cm, wasserdurchlässig, kf größer gleich 5 x 10 hoch minus 5 m/s, Einbau in Teilflächen.
Menge: 82,300 m3

**531.7 Kontrollprüfung Unterbau/Planum Verdichtungsgrad**
STLB-Bau 2022-04 080
Kontrollprüfung ZTV SoB-StB auf besondere Anordnung des AG, für Unterbau/Planum, Prüfung des Verdichtungsgrades.
Menge: 2,000 St

**531.8 Kontrollprüfung Frostschutzschicht Verdichtungsgrad**
STLB-Bau 2022-04 080
Kontrollprüfung ZTV SoB-StB auf besondere Anordnung des AG, für Frostschutzschicht, Prüfung des Verdichtungsgrades.
Menge: 2,000 St

**531.9 Kontrollprüfung Schottertragschicht Verdichtungsgrad**
STLB-Bau 2023-10 080
Kontrollprüfung ZTV SoB-StB auf besondere Anordnung des AG, für Kies-/Schottertragschicht, Prüfung des Verdichtungsgrades.
Menge: 2,000 St

*Hinweis: Borde:*

**531.10 Betonbord TB 8/30, grau, gerade**
*** Bezugsbeschreibung
STLB-Bau 2025-04 080
Bordstein aus Beton, DIN EN 1340, Maße DIN 483, Form TB 8/30, Farbton grau, Witterungswiderstand D, Abriebwiderstand I, Biegezugfestigkeit T, mit Fundament und 2-seitiger Rückenstütze aus Beton mit einer Zusammensetzung C 20/25 DIN EN 206 und DIN 1045-2, Bettungsdicke 20 cm, Breite der Rückenstütze 10 cm, Fugen geschlossen, mit Mörtel.
Menge: 393,000 m

**531.11 Bordsteinpassstück Beton TB 8/30**
STLB-Bau 2025-04 080
Bordsteinpassstück herstellen, mit Nassschneidegerät, Betonbordstein, Form TB 8/30.
Menge: 50,000 St

**531.12 Wie vor, jedoch Kurvenst; 8/25, R 3 m**
*** wie Position 531.10
STLB-Bau 2025-04 080
Bordstein aus Beton als Kurvenstein
Radius 3 m
Innenkurve (konkav)
Form TB 8/25
Menge: 6,000 m

**531.13 Passstück Kurvenstein TB 8/25, R:3m**
Bordsteinpassstück herstellen, mit Nassschneidegerät, Bordstein aus Beton als Kurvenstein
Form TB 8/25
Radius 3 m
Innenkurve (konkav)
Menge: 4,000 St

**531.14 Wie vor, jedoch Kurvenst; 8/25, R 6 m**
*** wie Position 531.10
STLB-Bau 2025-04 080
Bordstein aus Beton als Kurvenstein
Radius 6 m
Innenkurve (konkav)
Form TB 8/25
Menge: 2,000 m

**531.15 Passstück Kurvenstein TB 8/25, R:6m**
Bordsteinpassstück herstellen, mit Nassschneidegerät, Bordstein aus Beton als Kurvenstein
Form TB 8/25
Radius 6 m
Innenkurve (konkav)
Menge: 1,000 St

*Hinweis: Belag:*

**531.16 Betonpflaster, grau 200/100/80 mm**
Pflasterstein aus Beton nach DIN EN 1338,Qualität DI(K) liefern und verlegen, mit 7 mm Drainfuge, mit angeformten, verschiebesicheren Verbundabstandhaltern passend zum Multitec System, R5/2mm gefasten Kanten und einer betonglatten Oberfläche aus Natursteinkörnungen.

Betonstein-Pflaster als Flächenbefestigung fachgerecht herstellen. Die Verlegevorschriften des Herstellers sowie die Angaben der DIN 18318 der ZTV Pflaster-StB 20 und dem Merkblatt für Versickerungsfähige Verkehrsflächen (MVV) sind zu beachten.

Rastermaße: 20x10cm
Dicke: 8 cm
liefern und in 3-5 cm (verdichteter Zustand)
Bettungsmaterial: Splitt 2/5 mm gemäß dem Prüfzeugnis "Versickerungsleistung Multitec Aqua" fachgerecht verlegen.
Die Fugen sind mit einem Edelsplitt 1/3 mm zu schließen.
Der Baugrund hat eine Wasserdurchlässigkeit von kf > 5,4*10-5 m/s aufzuweisen. (Für die Tragschicht gilt: kf > 5,0*10-5 m/s.).

Die Pflastersteine sind gemäß den Angaben der Bauüberwachung nach festgelegten Verlegemustern einzubauen. Nach dem Verlegen ist in Abständen von 2 m die Fläche auszurichten und die Rechtwinkligkeit zu überprüfen. Das Schließen der Fugen muss kontinuierlich mit dem Fortschreiten des Verlegens beibehalten werden
Die Leistungen verstehen sich einschließlich aller erforderlichen Nebenarbeiten. Das Einpassen von Steinen ist im Einheitspreis einzurechnen.

Liefervorschlag:
KANN Baustoffwerke
Produkt: MultiTec-Aqua

KANN GmbH Baustoffwerke
Am Kanal,
15749 Mittenwalde
E-Mail: info@kann.de
Tel: 02622 7070

oder gleichwertig.

Hersteller und Typ ‘

'.......................................'
vom Bieter einzutragen
Menge: 1122,000 m2

**531.17 Pflasterdecke schneiden T: bis 10cm**
STLB-Bau 2023-10 080
Pflasterdecke anpassen durch Schneiden, Tiefe bis 10 cm, mit Nassschneidegerät.
Menge: 300,000 m

**531.18 Betonplatten, grau 400/400/50mm, gebunden**
STLB-Bau 2023-10 080
Plattenbelag aus Platten aus Beton, DIN EN 1339, gebundene Bauweise, Maße L/B/D 400/400/50 mm, Plattenmaßabweichung P, Diagonalabweichung K, Witterungswiderstand D, Biegezugfestigkeit U, Abriebwiderstand I, Bruchlast Klasse 11, Farbton grau, Platten einschichtig, Tragschicht wird gesondert vergütet, Bettung aus Gesteinskörnung für hydraulisch gebundene Bettung Körnung 2/4 aus natürlichen gebrochenen Gesteinskörnungen (Splitt), Dicke 4 +/-1 cm, in parallelen Reihen, begehbar, Bettungsstoff einbringen, wasserdurchlässig.
Menge: 20,000 m2

**531.19 Plattenbelag schneiden T: bis 5 cm**
STLB-Bau 2025-04 080
Plattenbelag anpassen durch Schneiden, Tiefe bis 10 cm, mit Nassschneidegerät.
Menge: 11,000 m

**531.20 Vegetationstragschicht Schotterrasen Gemisch D 20cm**
STLB-Bau 2025-04 003
Vegetationstragschicht für Schotterrasen, Gemisch nach FLL-Richtlinie - Begrünbare Flächenbefestigungen, Schichtdicke 20 cm, Tragfähigkeit EV2 mind. 60 MPa.
Menge: 205,000 m2

**531.21 Vegetationstragschicht Schotterrasen Gemisch D 15cm**
STLB-Bau 2025-04 003
Vegetationstragschicht für Schotterrasen, Gemisch nach FLL-Richtlinie - Begrünbare Flächenbefestigungen, Schichtdicke 15 cm, Tragfähigkeit EV2 mind. 45 bis max. 60 MPa.
Menge: 35,500 m2

**531.22 Schutz, Abdeckung, Noppenbahn/Vlies liefern und einbauen**
Sickerschicht/Grundmauerschutz aus vlieskaschierten
Noppenbahnen aus Polyolefin für vertikale Flächen vor Wänden, einschl. Eckausbildung und Herstellen von Randabschlüssen und Durchdringungen.
Abflussspende im Endzustand über 0,3
l/sm bei max. 40 kN/m2 Erddruck.
Mattendicke : 4 mm
Höhe : 40 cm
inkl. aller Nebenarbeiten liefern und einbauen.

Hersteller und Typ ‘

'.......................................'
vom Bieter einzutragen
Menge: 25,000 m

**531.23 Kleinsteinpflaster Granit 80/80/80mm**
STLB-Bau 2025-04 080
Pflasterdecke, aus Natursteinen DIN EN 1342, ungebundene Bauweise, Granit, Maße L/B/H 80/80/80 mm, Dickenabweichung Klasse 0, Tragschicht wird gesondert vergütet, Bettung aus Baustoffgemisch Körnung 0/5 aus natürlichen gebrochenen Gesteinskörnungen (Brechsand-Splitt-Gemisch), TL Pflaster-StB Kategorie GN, Dicke 4 +/- 1 cm, Baustoffgemisch für Fugen, Körnung 0/4 aus natürlichen gebrochenen Gesteinskörnungen (Brechsand-Splitt-Gemisch) einschlämmen, Fugenbreite 10 +/- 5 mm.
Menge: 4,000 m2

**531.24 Kleinsteinpflaster Beton, grau 80/80/80 mm**
Pflasterdecke bis zur Abnahme vorhalten und beseitigen,
Stoffe bleiben Eigentum des AN, aus Kleinsteinpflaster aus Beton, TL Pflaster-StB, Maße L/B 80/80 mm, Dicke 80/60 mm, max. Differenzen K, ohne Abschrägung, Farbton grau, Bettung nach FLL-Richtlinie für die Planung, Dicke 3 bis 5 cm, Pflasterfugen verfüllen bis 20 mm unter Oberkante des Belags mit Bettungsstoff.
Menge: 4,000 m2

*Hinweis: Bestandspflaster wiedereinbauen:*

**531.25 FSS Naturstein 0/45, bis 28 cm, EV2 100MPa**
STLB-Bau 2025-04 080
Frostschutzschicht, Verdichtungsgrad mind. DPr 1, Verformungsmodul auf der Oberfläche mind. EV2 100 MPa, aus Baustoffgemisch für Frostschutzschicht, natürliche Gesteinskörnung TL Gestein, Körnung 0/45, Schichtdicke 28 cm, Infiltrationsbeiwert ki größer gleich 1 x 10 hoch minus 5 m/s.
Menge: 14,000 m3

**531.26 STS Naturstein 0/32, 15 cm, EV2 120 MPa**
STLB-Bau 2025-04 080
Schottertragschicht, Verdichtungsgrad mind. DPr 1, Verformungsmodul auf der Oberfläche mind. EV2 120 MPa, aus Baustoffgemisch für Schottertragschicht, natürliche Gesteinskörnung TL Gestein, Körnung 0/32, Schichtdicke über 12 bis 15 cm, wasserdurchlässig, kf größer gleich 5 x 10 hoch minus 5 m/s, Einbau in Teilflächen.
Menge: 7,500 m3

**531.27 vorhandene Pflaster wiedereinbauen**
bauseits vorhandene Pflaster 15x22x8cm
wiedereinbauen, inkl. Bettungsmaterial: Splitt 2/5 mm

Die Pflastersteine sind gemäß den Angaben der Bauüberwachung nach festgelegten Verlegemustern einzubauen.
Menge: 50,000 m2

### Titel 534 Stellplätze

**534.1 FSS Naturstein 0/45, bis 28 cm, EV2 100MPa**
STLB-Bau 2025-04 080
Frostschutzschicht, Verdichtungsgrad mind. DPr 1, Verformungsmodul auf der Oberfläche mind. EV2 100 MPa, aus Baustoffgemisch für Frostschutzschicht, natürliche Gesteinskörnung TL Gestein, Körnung 0/45, Schichtdicke 28 cm, Infiltrationsbeiwert ki größer gleich 1 x 10 hoch minus 5 m/s.
Menge: 5,000 m3

**534.2 STS Naturstein 0/32, 15cm, EV2 120 MPa**
STLB-Bau 2025-04 080
Schottertragschicht, Verdichtungsgrad mind. DPr 1, Verformungsmodul auf der Oberfläche mind. EV2 120 MPa, aus Baustoffgemisch für Schottertragschicht, natürliche Gesteinskörnung TL Gestein, Körnung 0/32, Schichtdicke über 12 bis 15 cm, wasserdurchlässig, kf größer gleich 5 x 10 hoch minus 5 m/s, Einbau in Teilflächen.
Menge: 14,800 m3

**534.3 FSS Naturstein 0/45, bis 30 cm, EV2 80 MPa**
Frostschutzschicht, Verdichtungsgrad mind. DPr 1, aus Baustoffgemisch für Frostschutzschicht, natürliche Gesteinskörnung TL Gestein, EV2 80 MPa, Körnung 0/45, Schichtdicke 23 cm, Infiltrationsbeiwert ki größer gleich 1 x 10 hoch minus 5 m/s.
Menge: 19,000 m3

**534.4 Betonbord TB 8/30, grau**
STLB-Bau 2025-04 080
Bordstein aus Beton, DIN EN 1340, Maße DIN 483, Form TB 8/30, Farbton grau, Witterungswiderstand D, Abriebwiderstand I, Biegezugfestigkeit T, mit Fundament und 2-seitiger Rückenstütze aus Beton mit einer Zusammensetzung C 20/25 DIN EN 206 und DIN 1045-2, Bettungsdicke 20 cm, Breite der Rückenstütze 10 cm, Fugen geschlossen, mit Mörtel.
Menge: 65,000 m

**534.5 Betonpflaster, grau 200/100/80 mm**
Pflasterstein aus Beton nach DIN EN 1338,Qualität DI(K) liefern und verlegen, mit 7 mm Drainfuge, mit angeformten, verschiebesicheren Verbundabstandhaltern passend zum Multitec System, R5/2mm gefasten Kanten und einer betonglatten Oberfläche aus Natursteinkörnungen.

Betonstein-Pflaster als Flächenbefestigung fachgerecht herstellen. Die Verlegevorschriften des Herstellers sowie die Angaben der DIN 18318 der ZTV Pflaster-StB 20 und dem Merkblatt für Versickerungsfähige Verkehrsflächen (MVV) sind zu beachten.

Rastermaße: 20x10cm
Dicke: 8 cm
liefern und in 3-5 cm (verdichteter Zustand)
Bettungsmaterial: Splitt 2/5 mm gemäß dem Prüfzeugnis "Versickerungsleistung Multitec Aqua" fachgerecht verlegen.
Die Fugen sind mit einem Edelsplitt 1/3 mm zu schließen.
Der Baugrund hat eine Wasserdurchlässigkeit von kf > 5,4*10-5 m/s aufzuweisen. (Für die Tragschicht gilt: kf > 5,0*10-5 m/s.).

Die Pflastersteine sind gemäß den Angaben der Bauüberwachung nach festgelegten Verlegemustern einzubauen. Nach dem Verlegen ist in Abständen von 2 m die Fläche auszurichten und die Rechtwinkligkeit zu überprüfen. Das Schließen der Fugen muss kontinuierlich mit dem Fortschreiten des Verlegens beibehalten werden
Die Leistungen verstehen sich einschließlich aller erforderlichen Nebenarbeiten. Das Einpassen von Steinen ist im Einheitspreis einzurechnen.

Liefervorschlag:
KANN Baustoffwerke
Produkt: MultiTec-Aqua

KANN GmbH Baustoffwerke
Am Kanal,
15749 Mittenwalde
E-Mail: info@kann.de
Tel: 02622 7070

oder gleichwertig.

Hersteller und Typ ‘

'.......................................'
vom Bieter einzutragen
Menge: 18,000 m2

**534.6 Bordsteinpassstück Beton TB 8/30**
STLB-Bau 2025-04 080
Bordsteinpassstück herstellen, mit Nassschneidegerät, Betonbordstein, Form TB 8/30.
Menge: 12,000 St

**534.7 Vegetationstragschicht Schotterrasen Gemisch D 20cm, Parkplätze**
STLB-Bau 2025-04 003
Vegetationstragschicht für Schotterrasen, Gemisch nach FLL-Richtlinie - Begrünbare Flächenbefestigungen, Schichtdicke 20 cm, Tragfähigkeit EV2 mind. 60 MPa.
Menge: 40,000 m2

**534.8 Pflasterdecke anpassen schneiden T bis 10cm Bord**
STLB-Bau 2023-10 080
Pflasterdecke anpassen durch Schneiden, Tiefe bis 10 cm, an Borden.
Menge: 8,000 m

### Titel 541 Einfriedungen

*Hinweis: Werkplanung und statischen Nachweise*
Die Werkplanung, sowie die Erstellung der notwendigen statischen Nachweise sind in den folgenden Position einzukalkulieren und werden nicht separat vergütet.
Diese beinhaltet die Konstruktionen und Anschlüsse die erforderlich sind. Werkzeichnungen sind nach abgestimmten Terminplänen dem AG vor Fertigungsbeginn zur Genehmigung vorzulegen.
Herstellerangaben sind zu beachten.

Vor Bestellung der Zaunelemente ist ein Aufmaß vor Ort vorzunehmen und eine Freigabe der Bauüberwachung notwendig.

*Hinweis: Farbmuster Tor- und Zaunanlage*
Der Farbton der Tor- und Zaunanlage ist vor Bestellung
mit der Bauüberwachung abzustimmen und anhand der vorhandenen Farbbeschichtung des Bestandszauns zu bemustern.

Freigabe erfolgt durch die Bauüberwachung

**541.1 Drehflügeltür B: 1,50m H: 1,80 m**
STLB-Bau 2025-04 003
Drehflügeltür für Zaun, handbetätigt, lichte Weite 150 cm, Höhe 1,8 m, mit umlaufendem Rahmen, aus Stahlvierkantrohr S235 DIN EN 10219-2, Querschnitt 60/40 mm, Wanddicke 2 mm, Feldfüllung mit Stahlgitter, im Rahmen eingeschweißt,
Stahlgittermatte (Paneel) DIN EN 10223-7, als Doppelstabmatte, Maschenweite 50/200 mm, Dicke der senkrechten Drähte 6 mm, waagerechte Profile als Doppelstab 8 mm, feuerverzinkt DIN EN ISO 1461 und pulverbeschichtet DIN 55633-1, Farbton grün RAL 6005, mit Einsteckschloss für Profilzylinder, Drückergarnitur, beidseitig beweglich, aus nichtrostendem Stahl, gebürstet, mit Seitenfeststeller und Fangöse,
Torpfosten aus Stahlvierkantrohr S235 DIN EN 10219-2, Querschnitt 80/80 mm, Wanddicke 4 mm, Kopf verschlossen mit verschweißter Platte, Gesamtpfostenlänge 260 cm, Einbau in Fundament, Fundament wird gesondert vergütet,
Hersteller und Typ '....................................................'
vom Bieter einzutragen.
Menge: 1,000 St

**541.2 Einzelfundament 60/60/80cm herstellen**
STLB-Bau 2025-04 003
Einzelfundament für Landschaftsbauarbeiten, aus Beton C 20/25 DIN EN 206, Länge 60 cm, Breite 60 cm, Tiefe 80 cm.
Menge: 2,000 St

**541.3 Gittermattenzaun H 1,80 m liefern und einbauen**
*** Bezugsbeschreibung
STLB-Bau 2025-04 003
Zaun mit Stahlgittermatten (Paneele) DIN EN 10223-7, Endpfosten werden gesondert vergütet, als Doppelstabmatte, Höhe 1,83 m, einschl. 3 cm Überstand, Maschenweite 50/200 mm, Dicke der senkrechten Drähte 6 mm, waagerechte Profile als Doppelstab 8 mm, befestigen an Pfosten, Bodenabstand 5 cm, Einzelfeldlänge 2,5 m, Pfosten aus Stahlvierkantrohr S235 DIN EN 10219-2, Querschnitt 60/40 mm, Wanddicke 2 mm, Gesamtpfostenlänge 260 cm, feuerverzinkt DIN EN ISO 1461 und pulverbeschichtet DIN 55633-1, Farbton grün RAL 6005, Einbau in Fundament, Fundament wird gesondert vergütet,
Hersteller und Typ '....................................................'
vom Bieter einzutragen.
Menge: 14,000 m

**541.4 Passstück 1 B: 1,54 m liefern und einbauen**
*** wie Position 541.3
Passstück, Einzelfeldlänge 1,54 m
und in Höhe 1,83m für Zaun in Fundament

Hersteller und Typ ‘

‘.......................................‘
vom Bieter einzutragen
Menge: 1,000 St

**541.5 Passstück 2 B: 2,10m liefern und einbauen**
*** wie Position 541.3
Passstück, Einzelfeldlänge 2,10 m
und in Höhe 1,83m für Zaun in Fundament

Hersteller und Typ ‘

‘.......................................‘
vom Bieter einzutragen
Menge: 1,000 St

**541.6 Einzelfundament 40/40/80cm herstellen**
STLB-Bau 2025-04 003
Einzelfundament für Landschaftsbauarbeiten, aus Beton C 20/25 DIN EN 206, Länge 40 cm, Breite 40 cm, Tiefe 80 cm.
Menge: 6,000 St

### Titel 551 Abwasseranlage

#### Bereich 551.001 Abtrittroste, Rinnen

*Hinweis: Aufmaß erstellen*
Vor Beauftragung und Anfertigung der Abtrittroste
ist ein Aufmaß zu erstellen und der Bauüberwachung vorzulegen.

**551.001.1 Hofablauf - 300/300mm, D400**
STLB-Bau 2025-04 009
Hofablauf aus Polymerbeton, mit Eimer, Anschluss DN 100, mit Geruchverschluss, Maße L/B 300/300 mm, Klasse D 400 DIN EN 124-1, mit Abdeckrost, aus Gusseisen DIN EN 124-2, setzen in Beton C 12/15 DIN EN 206, Bettungsdicke 10 cm.
Menge: 1,000 St

**551.001.2 Abtrittrostes mit Einbauwanne, 1000x500 mm, begehbar**
*** Bezugsbeschreibung
Liefern und Einbaue eines Abtrittrostes mit Einbauwanne, 1000x500 mm aus Polymerbeton, mit integrierter, korrosionsfreier schwarzer Kunststoffzarge, mit ausschneidbarer Vorformung in allen vier Ecken zum Anschluss an die Grundleitung, Kombination mit mehreren Bodenwannen für eine modulare Bauweise möglich (separate Steckverbinder für den Wasserdurchlass in separater Position), Baulänge: 1000 mm
Baubreite: 500 mm
Bauhöhe: 80 mm

Maschenrost begehbar, Maschenweite: 30/10 mm
Passend für Bodenwanne mit Baulänge 1000 mm und Baubreite 500 mm,
Bauhöhe: 20 mm
nach Herstellerangaben einbauen.

Ink. Rosthaken zum Anheben der Abdeckrosten aus den Bodenwannen, Stahl verzinkt

Einbauort: Haupteingang

Produktempfehlung:
Hybridbodenwanne, 1000x500 mm

Händler:
ACO GmbH

oder gleichwertig.

Hersteller und Typ ‘

'.......................................'
vom Bieter einzutragen
Menge: 6,000 St

**551.001.3 wie vor, jedoch 750x500 mm, begehbar**
*** wie Position 551.001.2
Baulänge: 750 mm

Maschenrost begehbar,
Passend für Bodenwanne mit Baulänge 750 mm

Einbauort: Haupteingang und Nebeneingänge

Produktempfehlung:
Hybridbodenwanne, 750x500 mm

Händler:
ACO GmbH

oder gleichwertig.

Hersteller und Typ ‘

'.......................................'
vom Bieter einzutragen
Menge: 15,000 St

**551.001.4 wie vor, jedoch 750x500 mm, belastbar B 125**
*** wie Position 551.001.2
Maschenrost befahrbar, höher belastbar B 125
(in Anlehnung an DIN EN 124),

Inkl. Fundament allseitig 10cm Beton C25/30
seitlich und flächig
bewehrt nach Herstellerangaben

Einbauort: Nebeneingang Anlieferung

Produktempfehlung:
Hybridbodenwanne, 750x500 mm

Händler:
ACO GmbH

oder gleichwertig.

Hersteller und Typ ‘

'.......................................'
vom Bieter einzutragen
Menge: 6,000 St

**551.001.5 Steckverbinder**
Steckverbinder, Kunststoff
Steckverbinder, aus Kunststoff, für modulare Bauweise, zum Verbinden zweier/mehrerer Bodenwannen, ermöglicht den Wasserabfluss in eine Bodenwanne mit nur einem Entwässerungsanschluss.

Produktempfehlung:
Steckverbinder, Kunststoff

Händler:
ACO GmbH

oder gleichwertig.

Hersteller und Typ ‘

'.......................................'
vom Bieter einzutragen
Menge: 66,000 St

**551.001.6 Fassadenrinne, Stahl verzinkt, mit seitl. Auskragung inkl. Fundament und Abdeckung**
Fassadenrinne, Stahl verzinkt, als gedeckte Kastenrinne mit durchgehender Rostauflage geschlitztes Rinnenunterteil, aus Werkstoff Stahl S235JR - stückverzinkt nach DIN EN ISO 1461,

Materialstärke 1,5 mm mit verstärktem Einlaufrand t= 4 mm, mit nach innen gekantetem Rostauflager und glatten
Seitenwänden,
Rinne ohne Gefälle

Rinnenbreite: 185 mm
Rinnenhöhe: 50 mm
Rinnenlänge: 3080 mm und 2570 mm

passend in Laibung nach örtlichem Aufmaß

Stichkanal DN 100, werkseitig eingeschweißt, Abgang waagerecht

Maschenrost Stahl stückverzinkt nach DIN EN ISO 1461, MW 30/10 mm, begehbare Ausführung, Oberfläche mit Gleitschutz, inkl. Arretierung

Fundament C20/25 und 15cm Schottertragschicht 0/32

Einbauort: Notausgänge - Sporthalle  / Erweiterungsbau
Menge: 2,000 St

#### Bereich 551.002 Erdarbeiten Leitungen

**551.002.1 Boden Graben RW-Leitungen lösen lagern B/T: bis 0,8m**
STLB-Bau 2025-04 002
Boden ab Geländeoberfläche,
profilgerecht lösen und seitlich lagern, Abfall ist nicht gefährlich, Werte gemäß Ersatzbaustoffverordnung 2023 sind eingehalten, Charakterisierung Bodenmaterial Klasse BM-0 Lehm, Schluff nach EBV 2023, Anlage 1, Tabelle 3, Abtragtiefe bis 0,8 m,
Homogenbereich 3, mit 4 Bodengruppen, Bodengruppe 1 OH DIN 18196 (grob- bis gemischtkörniger Boden mit Beimengungen humoser Art), Bodengruppe 2 SE DIN 18196 (enggestufter Sand), Bodengruppe 3 SU DIN 18196 (Sand-Schluff-Gemisch), Bodengruppe 4 SU* DIN 18196 (Sand-Schluff-Gemisch), Tiefe oberer Horizont des Homogenbereiches von 1 m, Tiefe unterer Horizont des Homogenbereiches bis 2 m,
Baumaßnahme der Geotechnischen Kategorie 1 DIN 4020, Mengenermittlung nach Aufmaß an Abtragprofilen.
Menge: 32,000 m3

**551.002.2 Sand Auflager Rohr einbauen verdichten D 10-15cm**
STLB-Bau 2023-10 002
Sand, natürliche Gesteinskörnung TL Gestein, Körnung 0/2, liefern, für Auflager von Rohrleitungen DIN EN 1610, profilgerecht einbauen und verdichten, in Graben, Schichtdicke über 10 bis 15 cm.
Menge: 5,200 m3

**551.002.3 Markierung Trasse Trassenband**
STLB-Bau 2023-10 051
Markierung von Kabeltrassen mit Trassenband, Farbton gelb, in Trassenmitte, verlegen 40 cm über Rohr.
Menge: 50,000 m

**551.002.4 bauseits gelagerter Boden einbauen verdichten**
STLB-Bau 2025-04 002
Boden, seitlich gelagert, für Hauptverfüllung, DIN EN 1610, profilgerecht einbauen und verdichten, in Graben, Verformungsmodul mind. EV2 45 MPa, Schichtdicke über 20 bis 25 cm.
Menge: 22,800 m3

#### Bereich 551.003 Leitungen, Rohre, Sickerpackungen

**551.003.1 Anbindung Fallrohre**
Anbindung von Fallrohre aus aus Stahl, DN 100 an die Regenwasser-Grundleitung DN 100-200,
Heranführen an die Grundleitung mit Regenwasserleitung DN 100-200 PP einschließlich aller Rohrleitung und aller erforderlichen
Form- und Übergangsstücke.

Inkl. aller Nebenarbeiten.
Menge: 2,000 St

**551.003.2 Anbindung Hofablauf**
Anbindung von Hofablauf aus Polymerbeton, DN 100 an die Regenwasser-Grundleitung DN 150-200,
Heranführen an die Grundleitung mit Regenwasserleitung DN 150/200 PP einschließlich aller Rohrleitung und aller erforderlichen Form- und Übergangsstücke.

Inkl. aller Nebenarbeiten.
Menge: 1,000 St

**551.003.3 Anbindung Abtrittroste**
Anbindung von Abtrittrosten aus Polymerbeton, DN 100 an die Regenwasser-Grundleitung DN 100-150,
Heranführen an die Grundleitung mit Regenwasserleitung DN 150/200 PP einschließlich aller Rohrleitung und aller erforderlichen Form- und Übergangsstücke.

Inkl. aller Nebenarbeiten.
Menge: 4,000 St

**551.003.4 Abwasserkanal PP Regenwasser ID DN100**
STLB-Bau 2022-10 009
Abwasserkanal aus PP (Polypropylen)-Rohren, für Regenwasser, DN/ID 100, Verlegung DIN EN 1610 auf vorh. Planum, einschl. Bettung Typ 1, Dicke der unteren Bettungsschicht mind. 10 cm, aus Sand, obere Bettungsschicht aus Kies-Sand-Gemisch.
Menge: 50,000 m

**551.003.5 Bogen PP Abwasserkanal ID DN100**
STLB-Bau 2023-10 009
Bogen, Formstück aus PP (Polypropylen), mit allgemeiner bauaufsichtlicher Zulassung, für Abwasserkanal, für Regenwasser, DN/ID 100.
Menge: 39,000 St

**551.003.6 Abzweig Reduzierung PP Abwasserkanal ID DN200 DN100**
STLB-Bau 2024-04 009
Abzweig mit Reduzierung, Formstück aus PP (Polypropylen), mit allgemeiner bauaufsichtlicher Zulassung, für Abwasserkanal, für Regenwasser, DN/ID 200, 2. DN 100.
Menge: 7,000 St

#### Bereich 551.004 Schächte

**551.004.1 Schachtabdeckung anpassen**
Schachtabdeckung anpassen, Zug um Zug auf Höhe bringen,
Rund, l.W. ca. 800 mm.
Höhenänderung bis 18 cm,
einschl. Lieferung benötigter Ausgleichsringe.
Menge: 8,000 St

### Titel 556 Elektrische Anlagen

**556.1 Boden Graben lösen lagern B/T: 0,8m / 0,6 m**
STLB-Bau 2025-04 002
Boden ab Geländeoberfläche,
profilgerecht lösen und seitlich lagern, Abfall ist nicht gefährlich, Werte gemäß Ersatzbaustoffverordnung 2023 sind eingehalten, Charakterisierung Bodenmaterial Klasse BM-0 Lehm, Schluff nach EBV 2023, Anlage 1, Tabelle 3, Abtragtiefe bis 0,8 m,
Homogenbereich 3, mit 4 Bodengruppen, Bodengruppe 1 OH DIN 18196 (grob- bis gemischtkörniger Boden mit Beimengungen humoser Art), Bodengruppe 2 SE DIN 18196 (enggestufter Sand), Bodengruppe 3 SU DIN 18196 (Sand-Schluff-Gemisch), Bodengruppe 4 SU* DIN 18196 (Sand-Schluff-Gemisch), Tiefe oberer Horizont des Homogenbereiches von 1 m, Tiefe unterer Horizont des Homogenbereiches bis 2 m,
Baumaßnahme der Geotechnischen Kategorie 1 DIN 4020, Mengenermittlung nach Aufmaß an Abtragprofilen.
Menge: 70,080 m3

**556.2 Sand Auflager Rohr einbauen verdichten D 10-15cm**
STLB-Bau 2023-10 002
Sand, natürliche Gesteinskörnung TL Gestein, Körnung 0/2, liefern, für Auflager von Rohrleitungen DIN EN 1610, profilgerecht einbauen und verdichten, in Graben, Schichtdicke über 10 bis 15 cm.
Menge: 15,184 m3

**556.3 Markierung Trasse Trassenband**
STLB-Bau 2023-10 051
Markierung von Kabeltrassen mit Trassenband, Farbton gelb, in Trassenmitte, verlegen 40 cm über Rohr.
Menge: 146,000 m

**556.4 bauseits gelagerter Boden einbauen verdichten**
STLB-Bau 2025-04 002
Boden, seitlich gelagert, für Hauptverfüllung, profilgerecht einbauen und verdichten, in Graben, Verformungsmodul mind. EV2 45 MPa, Schichtdicke über 20 bis 25 cm.
Menge: 43,216 m3

**556.5 Aufsatzleuchte liefern und einbauen**
Aufsatzleuchte liefern und einbauen.
Asymmetrische Lichtstärkeverteilung.
LED, 24,3 W Leuchten-Anschlussleistung, Leuchten-Lichtstrom 3256 lm, Farbtemperatur 3000 K.
Farbwiedergabeindex (CRI) > 80.
Mit austauschbarem LED-Modul mit Übertemperaturschutz
und einer Lebenserwartung von mindestens 50.000 Betriebsstunden. 20- jährige Nachliefergarantie auf das LED-Modul und die Verschleißteile. Mit LED-Netzteil, DALI-steuerbar, 220-240 V, 0/50-60 Hz. Schutzart IP 66. Leuchte aus Aluminiumguss, Aluminium
und Edelstahl Beschichtungstechnologie.
Sicherheitsglas. Reflektor aus eloxiertem Reinstaluminium.
Mit fest angeschlossener Anschlussleitung
X05BQ-F 5 G 1 mm², Länge 5 m.
Mastzopfdurchmesser 76 mm, Einstecktiefe 95 mm.

Anstellwinkel in 10°-Stufen von -30° bis 90° einstellbar.
Für Lichtpunkthöhen von 4000-5000 mm.
Abmessungen: 225 x 290 x 545 mm.

Produkt: 84247S-001
RAL Ton: weiß, gem. RAL -Farbkarte in Absprache mit BÜ

Liefernachweis:
BEGA
Hennenbusch 1
D-58708 Menden
Tel: +49 2373 966-?0
Fax: +49 2373 966-216
Mail: info@bega.de

oder gleichwertig

Hersteller und Typ ‘

'.......................................'
vom Bieter einzutragen
Menge: 4,000 St

**556.6 Lichtmast liefern und einbauen**
Lichtmast liefern und einbauen.

Lichtmast aus Stahl, zertifiziert nach EN 40. Konisch,
nahtlos gezogen mit hohen Festigkeitswerten.
Unterer Durchmesser 135 mm. Innen und außen feuerverzinkt, unlackiert. Tür mit Vierkant-Verschluss aus Edelstahl und Gerätesteg mit Schutzleiteranschluss und zwei Schiebemuttern M6 zur Aufnahme eines Anschlusskastens. Höhe über Flur 4500 mm, mit Erdstück 800 mm. Mastzopfdurchmesser 76 mm.
inkl. aller Erd- und Nebenarbeiten.

Produkt: 70 817

Liefernachweis:
BEGA
Hennenbusch 1
D-58708 Menden
Tel: +49 2373 966-?0
Fax: +49 2373 966-216
Mail: info@bega.de

oder gleichwertig

Hersteller und Typ ‘

'.......................................'
vom Bieter einzutragen
Menge: 4,000 St

**556.7 Anschlusskasten liefern und einbauen**
Anschlusskasten liefern und nach Herstellerangaben einbauen.

Anschlusskasten für den Einbau in Pollerleuchten
oder Lichtmaste. Gehäuse aus schlagzähem Kunststoff.
Brandsicherheit / Brandklassifikationstest nach UL94-V2. 2
Kabeleinführungen mit zweiteiliger Kunststoffdichtung und
integrierter Zugentlastung für Erdkabel 3 x 1,5 qmm
bis max. 7 x 6 qmm. Sicherungsklemme mit Feinsicherung
6,3 A träge ø 5 x 20 mm. 2 Anschlussklemmen zum Anschluss von Datenadern.
2 Leitungseinführungen mit Dichtnippel für
Leuchtenanschlussleitung 4 x 2,5 qmm oder
4 Leitungseinführungen mit Dichtnippel für
Leuchtenanschlussleitung 3 x 1 qmm.
Schutzart IP 54, Schutzklasse II.

inkl. aller Nebenarbeiten.

Produkt: 71084

Liefernachweis:
BEGA
Hennenbusch 1
D-58708 Menden
Tel: +49 2373 966-?0
Fax: +49 2373 966-216
Mail: info@bega.de

oder gleichwertig

Hersteller und Typ ‘

'.......................................'
vom Bieter einzutragen
Menge: 4,000 St

**556.8 bauseits vorh. Mastleuchte wieder einbauen**
bereits bauseits vorhanden.
Menge: 2,000 St

### Titel 561 Allgemeine Einbauten

**561.1 Fahrradanlehnbügel liefern und einbauen**
STLB-Bau 2025-04 003
Fahrradanlehnbügel, aus Rohrprofil, Durchmesser 48 mm, Wanddicke 2 mm, aus verzinktem Stahl,
Höhe '1200' mm,
Länge '1000' mm, einbauen in Fundament, Fundament wird gesondert vergütet.
Menge: 11,000 St

**561.2 Einzelfundament C20/25 für Fahrradbügel**
STLB-Bau 2023-10 003
Einzelfundament für Landschaftsbauarbeiten, aus Beton C 20/25 DIN EN 206, Länge 30 cm, Breite 30 cm, Tiefe 50 cm.
Menge: 22,000 St

**561.3 Holzpfosten, H= 80cm**
Holzpfosten als Absperrung Feuerwehrfläche,
H über Boden = 80 cm
Material Robinie, entgratet, Holzpfosten, H= 120 cm,
Durchmesser 10 cm liefern einbauen.
Einbauart: Pfosten müssen mindestens 40 cm tief in den Boden
eingeschlagen werden, Boden um Pfosten nochmals
verdichteten.
Bereich: Absperrung Feuerwehrzufahrt
Inkl. aller Nebenarbeiten.
Menge: 14,000 St

### Titel 563 Orientierungs- und Informationssystem

**563.1 Hinweisschild 'Fläche für die Feuerwehr'**
Hinweisschild inkl. Mast und Fundament,
gemäß Auflagen der
Genehmigungsbehörde sowie der StVO
und DIN 4066.
Ausführung als Flachverkehrszeichen aus
2 mm Aluminium-Blech und
normalreflektierender Folie.
Hinweisschild : 'Fläche für die Feuerwehr'
Größe : 210 x 594 x 1,8 mm
Betongüte : C 20/25

inkl. aller Nebenarbeiten
Menge: 1,000 St

**563.2 Hinweisschild 'Feuerwehrzufahrt'**
Hinweisschild inkl. Mast und Fundament,
gemäß Auflagen der
Genehmigungsbehörde sowie der StVO
und DIN 4066.
Ausführung als Flachverkehrszeichen aus
2 mm Aluminium-Blech und
normalreflektierender Folie.
Hinweisschild : 'Feuerwehrzufahrt'
Größe : 210 x 594 x 1,8 mm
Betongüte : C 20/25

inkl. aller Nebenarbeiten
Menge: 1,000 St

**563.3 Hinweisschild 'Barrierefreier Parkplatz'**
Hinweisschild inkl. Mast und Fundament,
gemäß Auflagen der
Genehmigungsbehörde sowie der StVO.
Ausführung als Flachverkehrszeichen aus
2 mm Aluminium-Blech und
normalreflektierender Folie.
Hinweisschild : 'Barrierefreier Parkplatz'
Größe : 650 x 400 x 2 mm
Betongüte : C 20/25

inkl. aller Nebenarbeiten
Menge: 1,000 St

**563.4 Hinweisschild 'Parkplatz'**
Hinweisschild inkl. Mast und Fundament,
gemäß Auflagen der
Genehmigungsbehörde sowie der StVO.
Ausführung als Flachverkehrszeichen aus
2 mm Aluminium-Blech und
normalreflektierender Folie.
Hinweisschild : 'Parkplatz'
Größe : 650 x 400 x 2 mm
Betongüte : C 20/25

inkl. aller Nebenarbeiten
Menge: 1,000 St

### Titel 574 Rasen- und Saatflächen

*Hinweis: Rasen*

**574.1 Feinplanum Rasen**
STLB-Bau 2023-10 003
Feinplanum für Rasenfläche, zulässige Abweichung von der Ebenheit bei 4 m 3 cm/bei 2 m 2 cm (Kategorie 4) DIN 18917, Anschlüsse an Kanten, Wege- und Platzbeläge oberflächengleich, Steine von mehr als 5 cm Durchmesser und schwer verrottbare Pflanzenteile ablesen, anfallende Stoffe zur Abfuhr auf Haufen setzen, Bodengruppe 3a DIN 18915 (schwach bindig, sandig), 2 Bodengruppen, Bodengruppe 1 OH DIN 18196 (grob- bis gemischtkörniger Boden mit Beimengungen humoser Art), Bodengruppe 2 SE DIN 18196 (enggestufter Sand).
Menge: 821,000 m2

**574.2 Gebrauchsrasen RSM 2.3 25g/m2**
STLB-Bau 2023-04 003
Rasen ansäen, Gebrauchsrasen, RSM Rasen 2.3 Gebrauchsrasen - Spielrasen, Saatgutmenge 25 g/m2.
Menge: 821,000 m2

### Titel 591 Baustelleneinrichtung

**591.1 Baum- und Wurzelschutz mit Holzaun, aufstellen und wieder räumen**
Baum- und Wurzelschutz mit ortsfestem Holzaun aus Bretterschalung aufstellen und wieder räumen
Maße: 2x2x2 m

In der gesamten Bauzeit darf keinerlei Material im Kronen- wurzelbereich gelagert werden!

Der Wurzelraum darf nicht befahren werden.
Falls eine Befahrung des Wurzelbereichs erforderlich ist, ist dieser mit vlieskaschiertem Geogitter oder Stahlplatten mit Schüttgutpolsterung zu schützen.
Menge: 3,000 St

**591.2 Suchschachtung Wurzelverlauf**
Suchschachtung Wurzelverlauf
Erkundigung von Wurzelverläufen mittels Handschachtung und Druckluftlanze.
Freigelegte Wurzeln sind mit Juteband zu umwickeln oder mit Lehmbrei zu besprühen. Beschädigte Wurzeln müssen glatt geschitten werden und mit Trichoderma behandelt werden.
Menge: 5,000 m

**591.3 Leitungsortung**
Leitungsortung von Elektro- und Metallleitungen im Bereich des Baufeldes von Hand mit Hilfe eines Ortungssystems
Menge: 1,000 Psch

**591.4 Suchschlitz Leitungsortung v.Hand, verf.**
Suchschlitz zur Feststellung der Lage von Kabeln, Leitungen und dgl. nach Angabe des AG bzw. nach Spartenplänen in Handschachtung herstellen.
Aushubmaterial seitlich lagern und nach Markierung, Einmessen und Dokumentation der Stellen wieder einbauen und verdichten.

Bodenbeschreibung: überwiegend sandiger Boden, selten schluffige Auffüllung mit  etwas Ziegelbruch- und Betonbruch und dunklen Partien

Aushubtiefe:  bis 1,25 m
Menge: 5,000 m

**591.5 Achseinmessung**
Einmessen der Hauptachsen aus der Ausführungsplanung
und sichern auf dem Baufeld während der gesamten
Baumaßnahme
Menge: 1,000 Psch

**591.6 Dokumentation**
Dokumentation
Erstellen und Lieferung einer Dokumentation der erbrachten
Leistungen mit
1. Bestandsdokumentation mit Höhen- und Lageplan in elektronischer Form im dxf.- und pdf.-Format.
2. Abnahme-, Einweisungs- und Prüfprotokolle
3. Bautagesberichte
4. Nachweise der Bauart
Nachweis über die Gütesicherung der zu liefernden Stoffe
entsprechend der DIN-Normen. Diese Forderung gilt als erfüllt,
wenn die Stoffe das Gütezeichen einer anerkannten
Güteschutzgemeinschaft tragen.
Alle Prüfzeugnisse und Gutachten amtlich anerkannter
inländischer Materialprüfungsanstalten oder vergleichbarer
Einrichtungen, die für den Nachweis der Einhaltung der gestellten Forderungen (z.B. Spielgeräte etc.) erforderlich sind.
5. Bauprodukte-Datenblätter, Sicherheitshinweise
- incl. Angabe der Einbauorte
- Nachweise über die Umweltverträglichkeit
6. Wartungs- und Pflegehinweise
7. Hersteller-/ Fabrikatshinweise
Die AKS-Kennzeichnung der Dokumentationsunterlagen, z.B.
im Ordnern, erfolgt gemäß Kapitel 1 der Dokumentationsrichtlinie.
hier: Gewerk Außenanlagen
Menge: 1,000 Psch

### Titel 592 Sicherungsmaßnahmen

**592.1 Pflaster Bestand ausbauen**
Pflaster 15x22x8cm, inkl. Bettungsmaterial: Splitt 2/5 mm
ausbauen, seitl. lagern für den Wiedereinbau
Menge: 25,000 m2

**592.2 Lichtraumprofilschnitt**
STLB-Bau 2025-04 003
Lichtraumprofilschnitt, gemäß ZTV-Baumpflege, zum Geh- und Radweg ausgerichtet, geforderte Höhe des Kronenansatzes 2,5 m, Einkürzung zu entfernender Fein-/Schwachäste bis 50 cm, Gesamthöhe des Baumes bis 6 m, einstämmig, Stammdurchmesser über 20 bis 30 cm, mittlerer Kronendurchmesser über 3 bis 6 m, Malus (Apfel), anfallende Stoffe seitlich lagern, die Entsorgung wird gesondert vergütet.
Menge: 2,000 St

**592.3 Sicherung Betonpflaster**
Teilabbruch des Pflasterbelages außen, aus Betonpflaster, als Auspflasterung, Dicke 80 mm, einschl. Bettung aus Brechsand-Splitt-Gemisch, Bettungsdicke 4 cm, nicht schadstoffbelastet,
Abfall ist nicht gefährlich, (uneingeschränkter Einbau), Wichte des Abbruchstoffes DIN EN 1991-1-1 24 kN/m3, Geräteeinsatz ist möglich, max. Gesamtgewicht bis 5 t, Ausführung staubarm TRGS 559,
aufgenommene Stoffe sammeln,
seitlich für den Wiedereinbau lagern.
Menge: 50,000 m2

### Titel 594 Abbruchmaßnahmen

**594.1 Rückbau Pflasterbelag Betonpflaster, Entsorg. AN**
STLB-Bau 04/2025 084
Rückbau des Pflasterbelages außen, aus Betonpflaster, in
Reihen, Breite über 60 bis 80 cm, Dicke 100 mm, einschl.
Fundament aus Beton, Bettungsdicke 4 cm, nicht
schadstoffbelastet,
Abfall ist nicht gefährlich, Werte gemäß
Ersatzbaustoffverordnung 2023 sind eingehalten,
Charakterisierung gemischter Bauschutt Klasse RC-1 nach EBV
2023, Anlage 1, Tabelle 1, Wichte des Abbruchstoffes DIN EN
1991-1-1 24 kN/m3, Geräteeinsatz ist möglich, max.
Gesamtgewicht bis 10 t, Ausführung staubarm TRGS 559,
aufgenommene Stoffe sammeln, auf LKW des AN laden,
transportieren, entsorgen, zum Lager oder zur Anlage nach
Wahl des AN, Abfallschlüssel nach AVV
(Abfallverzeichnis-Verordnung) 170101 Beton,
Vergütung der Entsorgung übernimmt AN.
Menge: 25,000 m2

**594.2 Schicht STS-Baustoffgemisch abbrechen, Betonsteinpflaster**
STLB-Bau 04/2025 084
Rückbau der Schicht Baustoffgemisch für Schottertragschicht,
nicht schadstoffbelastet,
Abfall ist nicht gefährlich, Zuordnung nach
Haufwerksbeprobung, gemäß Analyse, Wichte des
Abbruchstoffes DIN EN 1991-1-1 19 kN/m3, Dicke über 30 bis
40 cm,
Geräteeinsatz ist möglich, max. Gesamtgewicht bis 10 t,
aufgenommene Stoffe sammeln, und auf der Baustelle lagern.
Menge: 10,000 m3

**594.3 Pflanzl. Bodendecke H: 100cm, abräumen, aufnehmen, fördern**
STLB-Bau 2024-04 003
Pflanzliche Bodendecke abräumen, aufnehmen, fördern und auf LKW AN laden, Entsorgung wird gesondert vergütet, Schichtdicke über 3 cm bis 5 cm, Bewuchs Gras-Kraut-Aufwuchs, Wuchshöhe bis 100 cm.
Menge: 50,000 m2

**594.4 Rasenmahd Bestand**
STLB-Bau 2025-04 003
Mähen von Gebrauchsrasen, ein Schnitt, Schnitt maschinell, Schnittgut in Behälter AN laden, Behältergröße über 3 bis 5 m3, auf LKW des AN laden, transportieren, entsorgen, zur Verwertungsanlage, Abfallschlüssel nach AVV (Abfallverzeichnis-Verordnung) 200201 biologisch abbaubare Abfälle, Transportweg bis 20 km, Vergütung der Entsorgung gegen Nachweis.
Menge: 35,000 m2

**594.5 Baum fällen H: bis 3,00 m**
STLB-Bau 2025-04 003
Baum fällen, Quercus (Eiche), aus geschlossenen Beständen unter Schonung des umgebenden Baumbestandes, Stammdurchmesser bis 10 cm, Baumhöhe bis 5 m, Stamm und Astwerk, Schlagabraum häckseln und laden, anfallende Stoffe laden, Entsorgung wird gesondert vergütet.
Menge: 1,000 St

### Titel 596 Materialentsorgung

**596.1 Abfall nicht gefährlich AVV200201, Garten- und Parkabfälle**
STLB-Bau 2022-10 087
Siedlungsabfälle, Garten- und Parkabfälle,
nicht gefährlich, Abfallschlüssel nach AVV (Abfallverzeichnis-Verordnung) 200201 biologisch abbaubare Abfälle,
nicht schadstoffbelastet,
auf Baustelle lagernd, laden, mit LKW des AN transportieren, entsorgen, max. Gesamtgewicht ohne Beschränkung, zum Lager/zur Anlage nach Wahl des AN, Vergütung der Entsorgung übernimmt AN, Mengenermittlung nach Wiegekarte.
Menge: 42,000 t

**596.2 Bodenhindernis Beton AVV 170101, abbrechen laden transp. LKW AN**
Hindernis im Boden aus Beton, abbrechen und direkt laden, auf LKW des AN laden, transportieren zur zugelassenen Lagerfläche des AG, Entsorgung wird gesondert vergütet, Abfall ist nicht gefährlich, nicht schadstoffbelastet.
Vergütung der Entsorgung übernimmt AN.
Menge: 5,000 m3

**596.3 Bauschutt AVV 170107, sammeln, getrennt lagern**
Bauschutt (mineralische Abfälle,Gemische aus Beton, Ziegel, Fliesen u. Keramik) im Baufeld sammeln, getrennt lagern.
Vergütung der Entsorgung übernimmt AN.
Menge: 15,000 m3

**596.4 Baumischabfall AVV 170904, sammeln, getrennt lagern**
Baumischabfall (Holz, Kunststoff, Glas, Dämmmaterial) im Baufeld sammeln, getrennt lagern.Die Entsorgung wird gesondert vergütet.
Menge: 15,000 m3

**596.5 Abfall nicht gefährlich AVV170107, Gemische, RC-1, Gemische aus Beton**
STLB-Bau 2023-10 087
Bau- und Abbruchabfälle, Beton, Ziegel, Fliesen und Keramik,
nicht gefährlich, Abfallschlüssel nach AVV (Abfallverzeichnis-Verordnung) 170107 Gemische aus Beton, Ziegel, Fliesen und Keramik,
nicht schadstoffbelastet, Zuordnung gemäß Ersatzbaustoffverordnung 2023,
gemischter Bauschutt Klasse RC-1 nach EBV 2023, Anlage 1, Tabelle 1 und Tabelle 4,
Parameter Abfall EBV 2023, Anlage 1, Tabelle 4 'RC-1'

nach LAGA 1997 Bauschutt,
auf Baustelle lagernd, laden, mit LKW des AN transportieren, entsorgen, max. Gesamtgewicht ohne Beschränkung, zum zugelassenem Lager oder zur Anlage nach Wahl des AN, Vergütung der Entsorgung übernimmt AN, Mengenermittlung nach Wiegekarte.
Menge: 18,000 t

**596.6 Naturstein gebrochen, schadstoffbelastet**
STLB-Bau 2025-04 084
Aufbruch der Befestigung ohne Bindemittel, aus Naturstein, gebrochen, schadstoffbelastet, Schadstoff Arsen,
Abfall ist nicht gefährlich,
Abfall eingestuft als '.Arsen.'

gemäß Parameterliste '............>Z2........................................'

Wichte des Abbruchstoffes DIN EN 1991-1-1 19 kN/m3, Dicke über 20 bis 30 cm,
Geräteeinsatz ist möglich, max. Gesamtgewicht bis 10 t, Ausführung staubarm TRGS 559,
aufgenommene Stoffe sammeln, ohne Zerkleinerung, auf LKW des AN laden,
die Entsorgung wird gesondert vergütet.
Menge: 78,000 t

**596.7 Abfall nicht gefährlich AVV170504, BM-F0***
STLB-Bau 04/2025 087 TA
Bau- und Abbruchabfälle, Boden, Steine und Baggergut,
nicht gefährlich, Abfallschlüssel nach AVV
(Abfallverzeichnis-Verordnung) 170504 Boden/Stein,
schadstoffbelastet, Werte gemäß Ersatzbaustoffverordnung
2023 sind eingehalten,
Charakterisierung Bodenmaterial Klasse BM-F0* nach EBV
2023, Anlage 1, Tabelle 3 und Tabelle 4,
Parameter Abfall EBV 2023, Anlage 1, Tabelle 4
BM-F0*
auf Baustelle lagernd, laden, mit LKW des AN transportieren,
entsorgen, max. Gesamtgewicht ohne Beschränkung, zum
zugelassenem Lager oder zur Anlage nach Wahl des AN,
Vergütung der Entsorgung übernimmt AN, Mengenermittlung
nach Wiegekarte.
Menge: 200,000 t

**596.8 Abfall nicht gefährlich AVV170504, BM-F1**
STLB-Bau 04/2025 087 TA
Bau- und Abbruchabfälle, Boden, Steine und Baggergut,
nicht gefährlich, Abfallschlüssel nach AVV
(Abfallverzeichnis-Verordnung) 170504 Boden/Stein,
schadstoffbelastet, Werte gemäß Ersatzbaustoffverordnung
2023 sind eingehalten,
Charakterisierung Bodenmaterial Klasse BM-F0* nach EBV
2023, Anlage 1, Tabelle 3 und Tabelle 4,
Parameter Abfall EBV 2023, Anlage 1, Tabelle 4
BM-F1
auf Baustelle lagernd, laden, mit LKW des AN transportieren,
entsorgen, max. Gesamtgewicht ohne Beschränkung, zum
zugelassenem Lager oder zur Anlage nach Wahl des AN,
Vergütung der Entsorgung übernimmt AN, Mengenermittlung
nach Wiegekarte.
Menge: 200,000 t

**596.9 Abfall nicht gefährlich AVV170504, BM-F2**
STLB-Bau 04/2025 087 TA
Bau- und Abbruchabfälle, Boden, Steine und Baggergut,
nicht gefährlich, Abfallschlüssel nach AVV
(Abfallverzeichnis-Verordnung) 170504 Boden/Stein,
schadstoffbelastet, Werte gemäß Ersatzbaustoffverordnung
2023 sind eingehalten,
Charakterisierung Bodenmaterial Klasse BM-F0* nach EBV
2023, Anlage 1, Tabelle 3 und Tabelle 4,
Parameter Abfall EBV 2023, Anlage 1, Tabelle 4
BM-F2
auf Baustelle lagernd, laden, mit LKW des AN transportieren,
entsorgen, max. Gesamtgewicht ohne Beschränkung, zum
zugelassenem Lager oder zur Anlage nach Wahl des AN,
Vergütung der Entsorgung übernimmt AN, Mengenermittlung
nach Wiegekarte.
Menge: 200,000 t

**596.10 Abfall nicht gefährlich AVV170504, BM-F3**
STLB-Bau 04/2025 087 TA
Bau- und Abbruchabfälle, Boden, Steine und Baggergut,
nicht gefährlich, Abfallschlüssel nach AVV
(Abfallverzeichnis-Verordnung) 170504 Boden/Stein,
schadstoffbelastet, Werte gemäß Ersatzbaustoffverordnung
2023 sind eingehalten,
Charakterisierung Bodenmaterial Klasse BM-F0* nach EBV
2023, Anlage 1, Tabelle 3 und Tabelle 4,
Parameter Abfall EBV 2023, Anlage 1, Tabelle 4
BM-F3
auf Baustelle lagernd, laden, mit LKW des AN transportieren,
entsorgen, max. Gesamtgewicht ohne Beschränkung, zum
zugelassenem Lager oder zur Anlage nach Wahl des AN,
Vergütung der Entsorgung übernimmt AN, Mengenermittlung
nach Wiegekarte.
Menge: 11,000 t

**596.11 Untersuchung EBV, BM & RC, Anl.1 Tab.3u.4**
STLB-Bau 2023-10 087
Untersuchung nach EBV 2023, Anlage 1, Tabelle 3 und Tabelle 4,
Parameter Abfall EBV 2023, Anlage 1, Tabelle 4 'bis BM-F3 und bis RC-3'
.
Menge: 4,000 St

### Titel 597 Zusätzliche Maßnahmen

**597.1 Schicht STS-Baustoffgemisch abbrechen**
STLB-Bau 04/2025 084
Rückbau der Schicht Baustoffgemisch für Schottertragschicht und Kranfundament
nicht schadstoffbelastet,
Abfall ist nicht gefährlich, Zuordnung nach
Haufwerksbeprobung, gemäß Analyse, Wichte des
Abbruchstoffes DIN EN 1991-1-1 19 kN/m3, Dicke über 50 bis
60 cm,
Geräteeinsatz ist möglich, max. Gesamtgewicht bis 10 t,
aufgenommene Stoffe sammeln, und auf der Baustelle lagern.
Menge: 209,000 m3

**597.2 Abfall nicht gefährlich AVV170107, Gemische, RC-1, Gemische aus Beton**
STLB-Bau 10/2023 087 TA
Bau- und Abbruchabfälle, Beton, Ziegel, Fliesen und Keramik,
nicht gefährlich, Abfallschlüssel nach AVV
(Abfallverzeichnis-Verordnung) 170107 Gemische aus Beton,
Ziegel, Fliesen und Keramik,
nicht schadstoffbelastet, Zuordnung gemäß
Ersatzbaustoffverordnung 2023,
gemischter Bauschutt Klasse RC-1 nach EBV 2023, Anlage 1,
Tabelle 1 und Tabelle 4,
Parameter Abfall EBV 2023, Anlage 1, Tabelle 4
RC-1
nach LAGA 1997 Bauschutt,
auf Baustelle lagernd, laden, mit LKW des AN transportieren,
entsorgen, max. Gesamtgewicht ohne Beschränkung, zum
zugelassenem Lager oder zur Anlage nach Wahl des AN,
Vergütung der Entsorgung übernimmt AN, Mengenermittlung
nach Wiegekarte.
Menge: 142,000 t

**597.3 Abfall nicht gefährlich AVV170107, Gemische, RC-2, Gemische aus Beton**
STLB-Bau 10/2023 087 TA
Bau- und Abbruchabfälle, Beton, Ziegel, Fliesen und Keramik,
nicht gefährlich, Abfallschlüssel nach AVV
(Abfallverzeichnis-Verordnung) 170107 Gemische aus Beton,
Ziegel, Fliesen und Keramik,
nicht schadstoffbelastet, Zuordnung gemäß
Ersatzbaustoffverordnung 2023,
gemischter Bauschutt Klasse RC-2 nach EBV 2023, Anlage 1,
Tabelle 1 und Tabelle 4,
Parameter Abfall EBV 2023, Anlage 1, Tabelle 4
RC-2
nach LAGA 1997 Bauschutt,
auf Baustelle lagernd, laden, mit LKW des AN transportieren,
entsorgen, max. Gesamtgewicht ohne Beschränkung, zum
zugelassenem Lager oder zur Anlage nach Wahl des AN,
Vergütung der Entsorgung übernimmt AN, Mengenermittlung
nach Wiegekarte.
Menge: 142,000 t

### Titel 599 Sonstige Maßnahmen

*Hinweis: Stundenlohn Arbeitskräfte:*

**599.1 Landschaftsgärtner/-in**
STLB-Bau 2023-04 091
Stundenlohnarbeiten durch Landschaftsgärtner/-in
der Verrechnungssatz für die jeweilige Arbeitskraft umfasst sämtliche Aufwendungen wie Lohn- und Gehaltskosten, Lohn- und Gehaltsnebenkosten, Zuschläge, lohngebundene und lohnabhängige Kosten, sonstige Sozialkosten, Gemeinkosten, Wagnis und Gewinn.
Menge: 1,000 h

**599.2 Facharbeiter/-in**
STLB-Bau 2023-04 091
Stundenlohnarbeiten durch Facharbeiter/-in
der Verrechnungssatz für die jeweilige Arbeitskraft umfasst sämtliche Aufwendungen wie Lohn- und Gehaltskosten, Lohn- und Gehaltsnebenkosten, Zuschläge, lohngebundene und lohnabhängige Kosten, sonstige Sozialkosten, Gemeinkosten, Wagnis und Gewinn.
Menge: 1,000 h

**599.3 Arbeiter/-in**
STLB-Bau 2023-04 091
Stundenlohnarbeiten durch Arbeiter/-in
der Verrechnungssatz für die jeweilige Arbeitskraft umfasst sämtliche Aufwendungen wie Lohn- und Gehaltskosten, Lohn- und Gehaltsnebenkosten, Zuschläge, lohngebundene und lohnabhängige Kosten, sonstige Sozialkosten, Gemeinkosten, Wagnis und Gewinn.
Menge: 1,000 h

**599.4 Auszubildende/r**
STLB-Bau 2023-04 091
Stundenlohnarbeiten durch Auszubildende/r (Mittellohn)
der Verrechnungssatz für die jeweilige Arbeitskraft umfasst sämtliche Aufwendungen wie Lohn- und Gehaltskosten, Lohn- und Gehaltsnebenkosten, Zuschläge, lohngebundene und lohnabhängige Kosten, sonstige Sozialkosten, Gemeinkosten, Wagnis und Gewinn.
Menge: 1,000 h

**599.5 Maschinenführer/-in Fahrer/-in**
STLB-Bau 2023-04 091
Stundenlohnarbeiten durch Maschinenführer/-in, Fahrer/-in
der Verrechnungssatz für die jeweilige Arbeitskraft umfasst sämtliche Aufwendungen wie Lohn- und Gehaltskosten, Lohn- und Gehaltsnebenkosten, Zuschläge, lohngebundene und lohnabhängige Kosten, sonstige Sozialkosten, Gemeinkosten, Wagnis und Gewinn.
Menge: 1,000 h

*Hinweis: Stundenlohn Maschinen:*

**599.6 Radlader Fahrer/-in 55-88kW**
STLB-Bau 2023-04 091
Radlader, mit Fahrer/-in, einsetzen,
der Verrechnungssatz für die jeweilige Arbeitskraft umfasst sämtliche Aufwendungen wie Lohn- und Gehaltskosten, Lohn- und Gehaltsnebenkosten, Zuschläge, lohngebundene und lohnabhängige Kosten, sonstige Sozialkosten, Gemeinkosten, Wagnis und Gewinn,
der Verrechnungssatz für das Gerät umfasst sämtliche Aufwendungen für den Betrieb, Gemeinkosten, Wagnis und Gewinn, Motorleistung 55 bis 88 kW.
Menge: 1,000 h

**599.7 Minibagger Fahrer/-in**
STLB-Bau 2023-04 091
Minibagger, mit Fahrer/-in, einsetzen,
der Verrechnungssatz für die jeweilige Arbeitskraft umfasst sämtliche Aufwendungen wie Lohn- und Gehaltskosten, Lohn- und Gehaltsnebenkosten, Zuschläge, lohngebundene und lohnabhängige Kosten, sonstige Sozialkosten, Gemeinkosten, Wagnis und Gewinn,
der Verrechnungssatz für das Gerät umfasst sämtliche Aufwendungen für den Betrieb, Gemeinkosten, Wagnis und Gewinn, Fahrwerk mit Ketten, mit Grabenräumlöffel.
Menge: 1,000 h

**599.8 Hydraulikbagger Fahrer/-in**
STLB-Bau 2023-04 091
Hydraulikbagger, mit Fahrer/-in, einsetzen,
der Verrechnungssatz für die jeweilige Arbeitskraft umfasst sämtliche Aufwendungen wie Lohn- und Gehaltskosten, Lohn- und Gehaltsnebenkosten, Zuschläge, lohngebundene und lohnabhängige Kosten, sonstige Sozialkosten, Gemeinkosten, Wagnis und Gewinn,
der Verrechnungssatz für das Gerät umfasst sämtliche Aufwendungen für den Betrieb, Gemeinkosten, Wagnis und Gewinn, Fahrwerk mit Ketten, mit Tieflöffel, Masse im Betriebszustand 5 bis 10 t.
Menge: 1,000 h

**599.9 Stubbenfräse- T 10-30cm**
STLB-Bau 2023-04 091
Stubbenfräse, mit Bedienungspersonal, einsetzen,
der Verrechnungssatz für die jeweilige Arbeitskraft umfasst sämtliche Aufwendungen wie Lohn- und Gehaltskosten, Lohn- und Gehaltsnebenkosten, Zuschläge, lohngebundene und lohnabhängige Kosten, sonstige Sozialkosten, Gemeinkosten, Wagnis und Gewinn,
der Verrechnungssatz für das Gerät umfasst sämtliche Aufwendungen für den Betrieb, Gemeinkosten, Wagnis und Gewinn, Frästiefe 10 bis 30 cm.
Menge: 1,000 h

**599.10 LKW Fahrer/-in 1-3,5t**
STLB-Bau 2023-04 091
LKW, mit Fahrer/-in, einsetzen,
der Verrechnungssatz für die jeweilige Arbeitskraft umfasst sämtliche Aufwendungen wie Lohn- und Gehaltskosten, Lohn- und Gehaltsnebenkosten, Zuschläge, lohngebundene und lohnabhängige Kosten, sonstige Sozialkosten, Gemeinkosten, Wagnis und Gewinn,
der Verrechnungssatz für das Gerät umfasst sämtliche Aufwendungen für den Betrieb, Gemeinkosten, Wagnis und Gewinn, Nutzlast 1 bis 3,5 t, Kipper, Allradantrieb.
Menge: 1,000 h

**599.11 LKW Fahrer/-in 12-20t**
STLB-Bau 2023-04 091
LKW, mit Fahrer/-in, einsetzen,
der Verrechnungssatz für die jeweilige Arbeitskraft umfasst sämtliche Aufwendungen wie Lohn- und Gehaltskosten, Lohn- und Gehaltsnebenkosten, Zuschläge, lohngebundene und lohnabhängige Kosten, sonstige Sozialkosten, Gemeinkosten, Wagnis und Gewinn,
der Verrechnungssatz für das Gerät umfasst sämtliche Aufwendungen für den Betrieb, Gemeinkosten, Wagnis und Gewinn, Nutzlast 12 bis 20 t, Kipper.
Menge: 1,000 h
